# Revêtement continu de parements

- Propriété du fichier: CYPE INGENIEROS, S.A.
- Format: FIEBDC-3/2002
- Devise: EUR
- Coûts indirects: 3.00 %
- Frais généraux: 13.00 %
- Bénéfice: 6.00 %
- TVA: 20.00 %

## F Aménagements et finitions

### FM Revêtements de murs

#### FMN Ciment

**FMN010** m² Revêtement continu de parements, lisse, de 3 mm d'épaisseur, réalisé sur surface absorbante (non comprise dans ce prix), par application successive de: couche d'impression couvre-pores et pont d'adhérence Primacem ABS "TOPCIMENT", maille de fibre de verre Builtex "TOPCIMENT", deux couches de microciment de base en poudre Microbase MN "TOPCIMENT", deux couches de microciment fin en poudre Microdeck MN XL "TOPCIMENT", pigment Arcocem PLUS "TOPCIMENT", couleur Negro et finition par impression couvre-pores Prepol "TOPCIMENT" et deux couches de scelleur Topsealer WT "TOPCIMENT", finition brillante.
Réalisation d'un revêtement continu de parements, lisse, de 3 mm d'épaisseur, réalisé sur surface absorbante (non comprise dans ce prix), par application successive de: couche d'impression couvre-pores et pont d'adhérence Primacem ABS "TOPCIMENT", maille de fibre de verre Builtex "TOPCIMENT", deux couches de microciment de base en poudre Microbase MN "TOPCIMENT", constitué d'agglomérants hydrauliques, granulats sélectionnés, résines synthétiques et additifs spécifiques, deux couches de microciment fin en poudre Microdeck MN XL "TOPCIMENT", constitué d'agglomérants hydrauliques, granulats sélectionnés, résines synthétiques et additifs spécifiques, pigment Arcocem PLUS "TOPCIMENT", couleur Negro dans la masse de la seconde couche de microciment de base et dans les deux couches de microciment fin et finition par impression couvre-pores Prepol "TOPCIMENT" et deux couches de scelleur Topsealer WT "TOPCIMENT", finition brillante, composé d'une dispersion polymère de polyuréthane et un catalyseur aliphatique. Comprend le nettoyage de la surface support, la préparation du microciment, l'extension du microciment, le ponçage doux pour éliminer les imperfections et la réalisation des recoins, les arêtes, les arrêts aux rencontres avec d'autres parements, les revêtements ou les autres éléments placé sur sa surface. Totalement terminé.
Inclut: Nettoyage de la surface support. Implantation des joints de dilatation et des planchers de travail. Application de la couche d'impression. Mise en place de la maille. Application de deux couches de microciment de base. Ponçage des petites adhérences et imperfections. Application de deux couches de microciment décoratif. Application de la couche de scellage. Nettoyage final de la surface terminée.
Critère de métré de projet: Surface mesurée selon documentation graphique du Projet, sans déduire les ouvertures inférieures à 4 m² et en déduisant, dans les ouvertures de surface supérieure à 4 m², l'excès sur les 4 m².
Critère de mesure de l'ouvrage: On mesurera la surface réellement exécutée selon les spécifications du Projet, en déduisant, dans les ouvertures de surface supérieure à 4 m², l'excès sur les 4 m².

| Code | U | Désignation | Quantité | Prix | Montant |
|---|---|---|---|---|---|
| mt28mce010g | l | Impression couvre-pores et pont d'adhérence Primacem ABS "TOPCIMENT", appliquée pour régulariser la porosité et améliorer l'adhérence des supports absorbants, composée de résine acrylique en dispersion aqueuse et additifs spécifiques. (matériau) | 0.100 | 4.98 | 0.50 |
| mt28mce020d | m² | Maille de fibre de verre Builtex "TOPCIMENT", plane et flexible, de 1x50 m. (matériau) | 1.000 | 0.96 | 0.96 |
| mt28mce030f | kg | Microciment de base en poudre Microbase MN "TOPCIMENT", constitué d'agglomérants hydrauliques, granulats sélectionnés, résines synthétiques et additifs spécifiques, avec une densité en poudre de 1175 kg/m³. (matériau) | 2.000 | 2.58 | 5.16 |
| mt28mce030h | kg | Microciment fin en poudre Microdeck MN XL "TOPCIMENT", constitué d'agglomérants hydrauliques, granulats sélectionnés, résines synthétiques et additifs spécifiques, avec une densité en poudre de 1175 kg/m³. (matériau) | 0.600 | 3.86 | 2.32 |
| mt28mce040ca | U | Dosage en pigment Arcocem PLUS "TOPCIMENT", couleur Negro, pour 20 kg de produit. (matériau) | 1.600 | 1.07 | 1.71 |
| mt08aaa010a | m³ | Eau. (matériau) | 0.004 | 1.50 | 0.01 |
| mt28mce010k | l | Impression couvre-pores Prepol "TOPCIMENT", appliquée pour régulariser la porosité, composée de résine acrylique en dispersion aqueuse et additifs spécifiques. (matériau) | 0.110 | 13.60 | 1.50 |
| mt28mce050m | l | Scelleur Topsealer WT "TOPCIMENT", finition brillante, composé d'une dispersion polymère de polyuréthane et un catalyseur aliphatique. (matériau) | 0.120 | 18.90 | 2.27 |
| op00tal020 |  | Agitateur. | 1.000 | 0.00 | 0.00 |
| mo020 | h | Compagnon professionnel III/CP2 VRD espaces privés. (main-d'œuvre) | 0.799 | 24.11 | 19.26 |
| mo113 | h | Ouvrier d'exécution I/OE1 VRD espaces privés. (main-d'œuvre) | 1.426 | 20.14 | 28.72 |
| % | % | Coûts directs complémentaires | 2 % | 62.41 | 1.25 |
|  |  | Coûts directs |  |  | 63.66 |
