# Revêtement continu de parements en microciment

- Propriété du fichier: CYPE INGENIEROS, S.A.
- Format: FIEBDC-3/2002
- Devise: EUR
- Coûts indirects: 3.00 %
- Frais généraux: 13.00 %
- Bénéfice: 6.00 %
- TVA: 20.00 %

**FMN020** m² Revêtement continu de parements en microciment, de 3 mm d'épaisseur, réalisé sur surface non absorbante, avec le système Microfino PP WT "TOPCIMENT", par application successive de: couche d'impression couvre-pores et pont d'adhérence Primacem PLUS "TOPCIMENT", maille de fibre de verre Builtex "TOPCIMENT", deux couches de microciment de base en poudre Microbase "TOPCIMENT", deux couches de microciment fin en poudre Microfino "TOPCIMENT", pigment Arcocem PLUS "TOPCIMENT", couleur Negro et finition par impression couvre-pores Presealer "TOPCIMENT" et deux couches de scelleur Topsealer WT "TOPCIMENT", finition brillante.
Réalisation d'un revêtement continu de parements en microciment, de 3 mm d'épaisseur, réalisé sur surface non absorbante, avec le système Microfino PP WT "TOPCIMENT", par application successive de: couche d'impression couvre-pores et pont d'adhérence Primacem PLUS "TOPCIMENT", maille de fibre de verre Builtex "TOPCIMENT", deux couches de microciment de base en poudre Microbase "TOPCIMENT", constitué d'agglomérants hydrauliques, granulats sélectionnés, résines synthétiques et additifs spécifiques, deux couches de microciment fin en poudre Microfino "TOPCIMENT", constitué d'agglomérants hydrauliques, granulats sélectionnés, résines synthétiques et additifs spécifiques, pigment Arcocem PLUS "TOPCIMENT", couleur Negro dans la masse de la seconde couche de microciment de base et dans les deux couches de microciment fin et finition par impression couvre-pores Presealer "TOPCIMENT" et deux couches de scelleur Topsealer WT "TOPCIMENT", finition brillante, composé d'une dispersion polymérique de polyuréthane et un catalyseur aliphatique.
Inclut: Nettoyage de la surface support. Implantation des joints de dilatation et des pans. Application de la couche d'impression. Mise en place de la maille. Application de deux couches de microciment de base. Ponçage des petites adhérences et imperfections. Application de deux couches de microciment décoratif. Application de la couche de scellage. Nettoyage final de la surface terminée.
Critère de métré de projet: Surface mesurée selon documentation graphique du Projet, sans déduire les ouvertures inférieures à 4 m² et en déduisant, dans les ouvertures de surface supérieure à 4 m², l'excès sur 4 m².
Critère de mesure de l'ouvrage: On mesurera la surface réellement exécutée selon les spécifications du Projet, en déduisant, dans les ouvertures de surface supérieure à 4 m², l'excès sur 4 m².
Critère d'évaluation économique: Le prix ne comprend pas la surface support.

| Code | U | Désignation | Quantité | Prix | Montant |
|---|---|---|---|---|---|
| mt28mce010b | l | Impression couvre-pores et pont d'adhérence Primacem PLUS "TOPCIMENT", appliquée pour régulariser la porosité et améliorer l'adhérence des supports non absorbants, composée de résine acrylique en dispersion aqueuse et additifs spécifiques. (matériau) | 0.090 | 10.05 | 0.90 |
| mt28mce020a | m² | Maille de fibre de verre Builtex "TOPCIMENT", plane et flexible, de 1x50 m. (matériau) | 1.000 | 1.50 | 1.50 |
| mt28mce060a | m³ | Résine acrylique liquide Acricem "TOPCIMENT", pour la préparation de mortiers de microciment de deux composants. (matériau) | 0.825 | 7.00 | 5.78 |
| mt28mce030a | kg | Microciment de base en poudre Microbase "TOPCIMENT", constitué d'agglomérants hydrauliques, granulats sélectionnés, résines synthétiques et additifs spécifiques, avec une densité en poudre de 1175 kg/m³. (matériau) | 2.000 | 2.45 | 4.90 |
| mt28mce030c | kg | Microciment fin en poudre Microfino "TOPCIMENT", constitué d'agglomérants hydrauliques, granulats sélectionnés, résines synthétiques et additifs spécifiques, avec une densité en poudre de 1175 kg/m³. (matériau) | 0.500 | 3.50 | 1.75 |
| mt28mce040a | U | Dose de pigment Arcocem PLUS "TOPCIMENT", couleur Negro, pour 20 kg de produit. (matériau) | 1.500 | 1.35 | 2.03 |
| mt28mce010c | l | Impression couvre-pores Presealer "TOPCIMENT", appliquée pour régulariser la porosité, composée de résine acrylique en dispersion aqueuse et additifs spécifiques. (matériau) | 0.120 | 22.50 | 2.70 |
| mt28mce050a | l | Scelleur Topsealer WT "TOPCIMENT", finition brillante, composé d'une dispersion polymérique de polyuréthane et un catalyseur aliphatique. (matériau) | 0.150 | 29.17 | 4.38 |
| mo020 | h | Compagnon professionnel III/CP2 construction. (main-d'œuvre) | 1.497 | 25.59 | 38.31 |
| mo113 | h | Ouvrier d'exécution I/OE1 construction. (main-d'œuvre) | 0.838 | 22.14 | 18.55 |
| % | % | Coûts directs complémentaires | 2 % | 80.80 | 1.62 |
|  |  | Coûts directs |  |  | 82.42 |
